# Válvula reguladora de presión diferencial

- Propiedad del archivo: CYPE INGENIEROS, S.A.
- Formato: FIEBDC-3/2002
- Divisa: EUR
- Costes indirectos: 3.00 %
- IVA: 21.00 %

## I Instalaciones

### IC Calefacción, refrigeración, climatización y A.C.S.

#### ICS Sistemas de conducción de agua

**ICS079** Ud Válvula reguladora de presión diferencial.
Válvula reguladora de presión diferencial, "STANDARD HIDRÁULICA", con cuerpo de latón, presión máxima 10 bar, presión diferencial máxima 0,6 bar, presión de ajuste entre 0,1 y 0,5 bar, caudal de 50 a 2000 l/h, temperatura de servicio desde -10°C (excluyendo congelación) hasta 110°C, con conexiones roscadas de 3/4" de diámetro. Incluso elementos de montaje y accesorios necesarios para su correcto funcionamiento.
Incluye: Replanteo. Conexionado. Comprobación de su correcto funcionamiento.
Criterio de medición de proyecto: Número de unidades previstas, según documentación gráfica de Proyecto.
Criterio de medición de obra: Se medirá el número de unidades realmente ejecutadas según especificaciones de Proyecto.

| Código | Ud | Descripción | Rendimiento | Precio | Importe |
|---|---|---|---|---|---|
| mt38sth097a | Ud | Válvula reguladora de presión diferencial, "STANDARD HIDRÁULICA", con cuerpo de latón, presión máxima 10 bar, presión diferencial máxima 0,6 bar, presión de ajuste entre 0,1 y 0,5 bar, caudal de 50 a 2000 l/h, temperatura de servicio desde -10°C (excluyendo congelación) hasta 110°C, con conexiones roscadas de 3/4" de diámetro. (material) | 1.000 | 35.41 | 35.41 |
| mt38www012 | Ud | Material auxiliar para instalaciones de calefacción y A.C.S. (material) | 0.100 | 2.10 | 0.21 |
| mo004 | h | Oficial 1ª calefactor. (mano de obra) | 0.100 | 23.74 | 2.37 |
| mo103 | h | Ayudante calefactor. (mano de obra) | 0.100 | 21.90 | 2.19 |
| % | % | Costes directos complementarios | 2 % | 40.18 | 0.80 |
|  |  | Costes directos |  |  | 40.98 |
