# Instalación interior para usos complementarios

- Propiedad del archivo: CYPE INGENIEROS, S.A.
- Formato: FIEBDC-3/2002
- Divisa: EUR
- Costes indirectos: 3.00 %
- IVA: 21.00 %

## I Instalaciones

### IF Fontanería

#### IFI Instalación interior

**IFI014** Ud Instalación interior para usos complementarios.
Instalación interior de fontanería para usos complementarios con dotación para: lavadero, realizada con tubo de polietileno reticulado (PE-Xa), SudoPex-A "STANDARD HIDRÁULICA", para la red de agua fría y caliente que conecta la derivación particular o una de sus ramificaciones con cada uno de los aparatos sanitarios, con los diámetros necesarios para cada punto de servicio. Incluso llaves de paso de cuarto húmedo para el corte del suministro de agua, de latón, material auxiliar para montaje y sujeción a la obra, derivación particular, accesorios de derivaciones.
Criterio de valoración económica: El precio no incluye las ayudas de albañilería para instalaciones.
Incluye: Replanteo. Colocación y fijación de tuberías y llaves. Realización de pruebas de servicio.
Criterio de medición de proyecto: Número de unidades previstas, según documentación gráfica de Proyecto.
Criterio de medición de obra: Se medirá el número de unidades realmente ejecutadas según especificaciones de Proyecto.

| Código | Ud | Descripción | Rendimiento | Precio | Importe |
|---|---|---|---|---|---|
| mt37sth044b | Ud | Material auxiliar para montaje y sujeción a la obra de las tuberías de polietileno reticulado (PE-Xa), SudoPex-A "STANDARD HIDRÁULICA", de 20 mm de diámetro exterior. (material) | 25.400 | 0.12 | 3.05 |
| mt37sth043t | m | Tubo de polietileno reticulado (PE-Xa), de 20 mm de diámetro exterior y 1,9 mm de espesor, SudoPex-A "STANDARD HIDRÁULICA", suministrado en rollos, según UNE-EN ISO 15875-2, con el precio incrementado el 30% en concepto de accesorios y piezas especiales. (material) | 25.400 | 3.05 | 77.47 |
| mt37sth014b | Ud | Válvula de esfera, Kansas "STANDARD HIDRÁULICA", para empotrar, de 3/4", hembra-hembra, para roscar, PN=30 bar, con cuerpo de latón niquelado, racor, bola, eje y tuerca prensaestopas de latón, juntas de asiento de PTFE, junta tórica de NBR y temperatura de servicio desde -10°C (excluyendo congelación) hasta 130°C. (material) | 2.000 | 15.40 | 30.80 |
| mt37sth015a | Ud | Mando de palanca, de latón, para válvula de esfera para empotrar Kansas, "STANDARD HIDRÁULICA", con embellecedor. (material) | 2.000 | 6.24 | 12.48 |
| op00ato010 |  | Atornillador. | 1.000 | 0.00 | 0.00 |
| op00mar010 |  | Martillo. | 1.000 | 0.00 | 0.00 |
| op00tal010 |  | Taladro. | 1.000 | 0.00 | 0.00 |
| mo008 | h | Oficial 1ª fontanero. (mano de obra) | 4.953 | 22.74 | 112.63 |
| mo107 | h | Ayudante fontanero. (mano de obra) | 4.953 | 20.98 | 103.91 |
| % | % | Costes directos complementarios | 2 % | 340.34 | 6.81 |
|  |  | Costes directos |  |  | 347.15 |
