# Válvula reguladora de presión diferencial

- Propiedad del archivo: CYPE Ingenieros S.A.
- Formato: FIEBDC-3/2016
- Programa: Generador de precios de la construcción. CYPE Ingenieros, S.A.
- Fecha: 23/05/2025
- Divisa: EUR
- Costes indirectos: 3 %
- IVA: 21 %

## I Instalaciones

### IC Calefacción, refrigeración, climatización y A.C.S.

#### ICS Sistemas de conducción de agua

**ICS079** Ud Válvula reguladora de presión diferencial.
Válvula reguladora de presión diferencial, "STANDARD HIDRÁULICA", con cuerpo de latón, presión máxima 10 bar, presión diferencial máxima 0,6 bar, presión de ajuste entre 0,1 y 0,5 bar, caudal de 50 a 2000 l/h, temperatura de servicio desde -10°C (excluyendo congelación) hasta 110°C, con conexiones roscadas de 3/4" de diámetro. Incluso elementos de montaje y accesorios necesarios para su correcto funcionamiento.
Incluye: Replanteo. Conexionado. Comprobación de su correcto funcionamiento.
Criterio de medición de proyecto: Número de unidades previstas, según documentación gráfica de Proyecto.
Criterio de medición de obra: Se medirá el número de unidades realmente ejecutadas según especificaciones de Proyecto.

| Código | Ud | Descripción | Rendimiento | Precio | Importe |
|---|---|---|---|---|---|
| mt38sth097a | Ud | Válvula reguladora de presión diferencial, "STANDARD HIDRÁULICA", con cuerpo de latón, presión máxima 10 bar, presión diferencial máxima 0,6 bar, presión de ajuste entre 0,1 y 0,5 bar, caudal de 50 a 2000 l/h, temperatura de servicio desde -10°C (excluyendo congelación) hasta 110°C, con conexiones roscadas de 3/4" de diámetro. (material) | 1 | 35.41 | 35.410 |
| mt38www012 | Ud | Material auxiliar para instalaciones de calefacción y A.C.S. (material) | 0.1 | 2.1 | 0.210 |
| mo004 | h | Oficial 1ª calefactor. (mano de obra) | 0.1 | 23.74 | 2.374 |
| mo103 | h | Ayudante calefactor. (mano de obra) | 0.1 | 21.9 | 2.190 |
| % | % | Costes directos complementarios | 2 % | 40.184 | 0.804 |
|  |  | Costes directos |  |  | 40.988 |

## Recursos

**mt38sth097a** Ud Válvula reguladora de presión diferencial
Datos técnicos: Coste energético 511.326 MJ; Emisión de CO2 34.399 kg
Residuos:
- embalaje: re150101 Envases de papel y cartón. (componente de residuo); rendimiento 0.072 kg; Código LER 15 01 01; Masa del elemento 1 kg; Volumen 0.001333 m3
