# Instalación interior para cuarto de baño

- Propiedad del archivo: CYPE Ingenieros S.A.
- Formato: FIEBDC-3/2016
- Programa: Generador de precios de la construcción. CYPE Ingenieros, S.A.
- Fecha: 23/01/2025
- Divisa: EUR
- Costes indirectos: 3 %
- IVA: 21 %

## I Instalaciones

### IF Fontanería

#### IFI Instalación interior

**IFI011** Ud Instalación interior para cuarto de baño.
Instalación interior de fontanería para cuarto de baño con dotación para: inodoro, lavabo sencillo, bañera, bidé, realizada con tubo de polietileno reticulado (PE-Xa), SudoPex-A "STANDARD HIDRÁULICA", para la red de agua fría y caliente que conecta la derivación particular o una de sus ramificaciones con cada uno de los aparatos sanitarios, con los diámetros necesarios para cada punto de servicio. Incluso llaves de paso de cuarto húmedo para el corte del suministro de agua, de latón, material auxiliar para montaje y sujeción a la obra, derivación particular, accesorios de derivaciones.
Criterio de valoración económica: El precio no incluye las ayudas de albañilería para instalaciones.
Incluye: Replanteo. Colocación y fijación de tuberías y llaves. Realización de pruebas de servicio.
Criterio de medición de proyecto: Número de unidades previstas, según documentación gráfica de Proyecto.
Criterio de medición de obra: Se medirá el número de unidades realmente ejecutadas según especificaciones de Proyecto.

| Código | Ud | Descripción | Rendimiento | Precio | Importe |
|---|---|---|---|---|---|
| mt37sth044a | Ud | Material auxiliar para montaje y sujeción a la obra de las tuberías de polietileno reticulado (PE-Xa), SudoPex-A "STANDARD HIDRÁULICA", de 16 mm de diámetro exterior. (material) | 13.5 | 0.09 | 1.215 |
| mt37sth043g | m | Tubo de polietileno reticulado (PE-Xa), de 16 mm de diámetro exterior y 1,8 mm de espesor, SudoPex-A "STANDARD HIDRÁULICA", suministrado en rollos, según UNE-EN ISO 15875-2, con el precio incrementado el 30% en concepto de accesorios y piezas especiales. (material) | 13.5 | 2.26 | 30.510 |
| mt37sth044b | Ud | Material auxiliar para montaje y sujeción a la obra de las tuberías de polietileno reticulado (PE-Xa), SudoPex-A "STANDARD HIDRÁULICA", de 20 mm de diámetro exterior. (material) | 13.9 | 0.12 | 1.668 |
| mt37sth043t | m | Tubo de polietileno reticulado (PE-Xa), de 20 mm de diámetro exterior y 1,9 mm de espesor, SudoPex-A "STANDARD HIDRÁULICA", suministrado en rollos, según UNE-EN ISO 15875-2, con el precio incrementado el 30% en concepto de accesorios y piezas especiales. (material) | 13.9 | 3.05 | 42.395 |
| mt37sth044c | Ud | Material auxiliar para montaje y sujeción a la obra de las tuberías de polietileno reticulado (PE-Xa), SudoPex-A "STANDARD HIDRÁULICA", de 25 mm de diámetro exterior. (material) | 8.5 | 0.17 | 1.445 |
| mt37sth043G | m | Tubo de polietileno reticulado (PE-Xa), de 25 mm de diámetro exterior y 2,3 mm de espesor, SudoPex-A "STANDARD HIDRÁULICA", suministrado en rollos, según UNE-EN ISO 15875-2, con el precio incrementado el 30% en concepto de accesorios y piezas especiales. (material) | 8.5 | 4.53 | 38.505 |
| mt37sth014b | Ud | Válvula de esfera, Kansas "STANDARD HIDRÁULICA", para empotrar, de 3/4", hembra-hembra, para roscar, PN=30 bar, con cuerpo de latón niquelado, racor, bola, eje y tuerca prensaestopas de latón, juntas de asiento de PTFE, junta tórica de NBR y temperatura de servicio desde -10°C (excluyendo congelación) hasta 130°C. (material) | 1 | 15.4 | 15.400 |
| mt37sth015a | Ud | Mando de palanca, de latón, para válvula de esfera para empotrar Kansas, "STANDARD HIDRÁULICA", con embellecedor. (material) | 2 | 6.24 | 12.480 |
| mt37sth014c | Ud | Válvula de esfera, Kansas "STANDARD HIDRÁULICA", para empotrar, de 1", hembra-hembra, para roscar, PN=30 bar, con cuerpo de latón niquelado, racor, bola, eje y tuerca prensaestopas de latón, juntas de asiento de PTFE, junta tórica de NBR y temperatura de servicio desde -10°C (excluyendo congelación) hasta 130°C. (material) | 1 | 20.39 | 20.390 |
| mo008 | h | Oficial 1ª fontanero. (mano de obra) | 7.001 | 23.74 | 166.204 |
| mo107 | h | Ayudante fontanero. (mano de obra) | 7.001 | 21.9 | 153.322 |
| % | % | Costes directos complementarios | 2 % | 483.534 | 9.671 |
|  |  | Costes directos |  |  | 493.205 |

Residuos:
- colocación: mt37sth043g; factor de residuo 0.0275
- colocación: mt37sth043t; factor de residuo 0.0275049
- colocación: mt37sth043G; factor de residuo 0.0275

## Recursos

**mt37sth043g** m Tubo de polietileno reticulado (PE-Xa)
Datos técnicos: Coste energético 7.363 MJ; Emisión de CO2 0.366 kg; Código LER 17 02 03; Masa del elemento 0.076 kg; Volumen 0.000127 m3

**mt37sth043t** m Tubo de polietileno reticulado (PE-Xa)
Datos técnicos: Coste energético 9.979 MJ; Emisión de CO2 0.495 kg; Código LER 17 02 03; Masa del elemento 0.103 kg; Volumen 0.000172 m3

**mt37sth043G** m Tubo de polietileno reticulado (PE-Xa)
Datos técnicos: Coste energético 15.113 MJ; Emisión de CO2 0.750 kg; Código LER 17 02 03; Masa del elemento 0.156 kg; Volumen 0.00026 m3

**mt37sth014b** Ud Válvula de esfera
Datos técnicos: Coste energético 720.409 MJ; Emisión de CO2 48.441 kg
Residuos:
- embalaje: re150101 Envases de papel y cartón. (componente de residuo); rendimiento 0.072 kg; Código LER 15 01 01; Masa del elemento 1 kg; Volumen 0.001333 m3

**mt37sth015a** Ud Mando de palanca, de latón, para válvula de esfera para empotrar Kansas, "STANDARD HIDRÁULICA", con embellecedor
Datos técnicos: Coste energético 35.179 MJ; Emisión de CO2 2.421 kg
Residuos:
- embalaje: re150101 Envases de papel y cartón; rendimiento 0.072 kg

**mt37sth014c** Ud Válvula de esfera
Datos técnicos: Coste energético 843.399 MJ; Emisión de CO2 56.701 kg
Residuos:
- embalaje: re150101 Envases de papel y cartón; rendimiento 0.072 kg
