# Tubería multicapa de polietileno reticulado/aluminio/polietileno (PE-X/Al/PE), "STANDARD HIDRÁULICA"

- Propiedad del archivo: CYPE Ingenieros S.A.
- Formato: FIEBDC-3/2016
- Programa: Generador de precios de la construcción. CYPE Ingenieros, S.A.
- Fecha: 23/01/2025
- Divisa: EUR
- Costes indirectos: 3 %
- IVA: 21 %

## I Instalaciones

### IH Tuberías para fluidos

#### IHM Tuberías multicapa

**IHM112** m Tubería multicapa de polietileno reticulado/aluminio/polietileno (PE-X/Al/PE), "STANDARD HIDRÁULICA".
Tubería formada por tubo de polietileno reticulado/aluminio/polietileno (PE-Xb/Al/PE), de 16 mm de diámetro exterior y 2 mm de espesor, BetaSKIN-S "STANDARD HIDRÁULICA", suministrado en rollos. Instalación en superficie. Incluso material auxiliar para montaje y sujeción a la obra, accesorios y piezas especiales.
Incluye: Replanteo. Colocación y fijación de tubos, accesorios y piezas especiales. Realización de pruebas de servicio.
Criterio de medición de proyecto: Longitud medida según documentación gráfica de Proyecto.
Criterio de medición de obra: Se medirá la longitud realmente ejecutada según especificaciones de Proyecto.

| Código | Ud | Descripción | Rendimiento | Precio | Importe |
|---|---|---|---|---|---|
| mt37sth024a | Ud | Material auxiliar para montaje y sujeción a la obra de las tuberías multicapa de polietileno reticulado/aluminio/polietileno (PE-Xb/Al/PE), BetaSKIN-S "STANDARD HIDRÁULICA", de 16 mm de diámetro exterior. (material) | 1 | 0.06 | 0.060 |
| mt37sth023ag | m | Tubo de polietileno reticulado/aluminio/polietileno (PE-Xb/Al/PE), de 16 mm de diámetro exterior y 2 mm de espesor, BetaSKIN-S "STANDARD HIDRÁULICA", suministrado en rollos, según UNE-EN ISO 21003-1, con el precio incrementado el 30% en concepto de accesorios y piezas especiales. (material) | 1 | 1.59 | 1.590 |
| mo008 | h | Oficial 1ª fontanero. (mano de obra) | 0.03 | 23.74 | 0.712 |
| mo107 | h | Ayudante fontanero. (mano de obra) | 0.03 | 21.9 | 0.657 |
| % | % | Costes directos complementarios | 2 % | 3.019 | 0.060 |
|  |  | Costes directos |  |  | 3.079 |

Residuos:
- colocación: mt37sth023ag; factor de residuo 0.0275045

## Recursos

**mt37sth023ag** m Tubo de polietileno reticulado/aluminio/polietileno (PE-Xb/Al/PE)
Datos técnicos: Coste energético 14.320 MJ; Emisión de CO2 0.660 kg; Código LER 17 02 03; Masa del elemento 0.111 kg; Volumen 0.000185 m3
