# Válvula

- Propiedad del archivo: CYPE INGENIEROS, S.A.
- Formato: FIEBDC-3/2002
- Divisa: EUR
- Costes indirectos: 3.00 %
- IVA: 21.00 %

## I Instalaciones

### IC Calefacción, refrigeración, climatización y A.C.S.

#### ICS Sistemas de conducción de agua

**ICS075** Ud Válvula.
Válvula de esfera, Teknica "STANDARD HIDRÁULICA", de 3/8", hembra-hembra, para roscar, PN=40 bar, con cuerpo de latón cromado, racor, bola, eje y tuerca prensaestopas de latón, mando de palanca de acero inoxidable, sistema de cierre de 1/4 de vuelta, junta de estanqueidad y juntas de asiento de PTFE y temperatura de servicio desde -20°C (excluyendo congelación) hasta 140°C. Incluso elementos de montaje y accesorios necesarios para su correcto funcionamiento.
Incluye: Replanteo. Colocación. Conexionado. Comprobación de su correcto funcionamiento.
Criterio de medición de proyecto: Número de unidades previstas, según documentación gráfica de Proyecto.
Criterio de medición de obra: Se medirá el número de unidades realmente ejecutadas según especificaciones de Proyecto.

| Código | Ud | Descripción | Rendimiento | Precio | Importe |
|---|---|---|---|---|---|
| mt37sth010a | Ud | Válvula de esfera, Teknica "STANDARD HIDRÁULICA", de 3/8", hembra-hembra, para roscar, PN=40 bar, con cuerpo de latón cromado, racor, bola, eje y tuerca prensaestopas de latón, mando de palanca de acero inoxidable, sistema de cierre de 1/4 de vuelta, junta de estanqueidad y juntas de asiento de PTFE y temperatura de servicio desde -20°C (excluyendo congelación) hasta 140°C. (material) | 1.000 | 7.95 | 7.95 |
| mt38www012 | Ud | Material auxiliar para instalaciones de calefacción y A.C.S. (material) | 0.100 | 2.10 | 0.21 |
| mo004 | h | Oficial 1ª calefactor. (mano de obra) | 0.108 | 22.74 | 2.46 |
| mo103 | h | Ayudante calefactor. (mano de obra) | 0.108 | 20.98 | 2.27 |
| % | % | Costes directos complementarios | 2 % | 12.89 | 0.26 |
|  |  | Costes directos |  |  | 13.15 |
