# Válvula de equilibrado

- Propiedad del archivo: CYPE INGENIEROS, S.A.
- Formato: FIEBDC-3/2002
- Divisa: EUR
- Costes indirectos: 3.00 %
- IVA: 21.00 %

## I Instalaciones

### IC Calefacción, refrigeración, climatización y A.C.S.

#### ICS Sistemas de conducción de agua

**ICS097** Ud Válvula de equilibrado.
Válvula de equilibrado estático, STHEST2 "STANDARD HIDRÁULICA", con cuerpo de bronce, tomas de presión de tipo aguja, conexiones roscadas hembra de 1/2" de diámetro, PN=20 bar y temperatura de trabajo entre -20 y 120°C.
Incluye: Replanteo. Colocación. Conexionado. Comprobación de su correcto funcionamiento.
Criterio de medición de proyecto: Número de unidades previstas, según documentación gráfica de Proyecto.
Criterio de medición de obra: Se medirá el número de unidades realmente ejecutadas según especificaciones de Proyecto.

| Código | Ud | Descripción | Rendimiento | Precio | Importe |
|---|---|---|---|---|---|
| mt38sth117g | Ud | Válvula de equilibrado estático, STHEST2 "STANDARD HIDRÁULICA", con cuerpo de bronce, tomas de presión de tipo aguja, conexiones roscadas hembra de 1/2" de diámetro, PN=20 bar y temperatura de trabajo entre -20 y 120°C. (material) | 1.000 | 46.50 | 46.50 |
| mt38www012 | Ud | Material auxiliar para instalaciones de calefacción y A.C.S. (material) | 0.050 | 2.10 | 0.11 |
| mo004 | h | Oficial 1ª calefactor. (mano de obra) | 0.432 | 22.74 | 9.82 |
| % | % | Costes directos complementarios | 2 % | 56.43 | 1.13 |
|  |  | Costes directos |  |  | 57.56 |
