# Tubería para instalación interior, empotrada en la pared

- Propiedad del archivo: CYPE INGENIEROS, S.A.
- Formato: FIEBDC-3/2002
- Divisa: EUR
- Costes indirectos: 3.00 %
- IVA: 21.00 %

## I Instalaciones

### IF Fontanería

#### IFI Instalación interior

**IFI006** m Tubería para instalación interior, empotrada en la pared.
Tubería para instalación interior, empotrada en la pared, formada por tubo de polietileno reticulado (PE-Xa), de 16 mm de diámetro exterior y 1,8 mm de espesor, SudoPex-A "STANDARD HIDRÁULICA", suministrado en rollos. Incluso material auxiliar para montaje y sujeción a la obra, accesorios y piezas especiales.
Criterio de valoración económica: El precio no incluye las ayudas de albañilería para instalaciones.
Incluye: Replanteo. Colocación y fijación de tubo y accesorios. Realización de pruebas de servicio.
Criterio de medición de proyecto: Longitud medida según documentación gráfica de Proyecto.
Criterio de medición de obra: Se medirá la longitud realmente ejecutada según especificaciones de Proyecto.

| Código | Ud | Descripción | Rendimiento | Precio | Importe |
|---|---|---|---|---|---|
| mt37sth044a | Ud | Material auxiliar para montaje y sujeción a la obra de las tuberías de polietileno reticulado (PE-Xa), SudoPex-A "STANDARD HIDRÁULICA", de 16 mm de diámetro exterior. (material) | 0.400 | 0.09 | 0.04 |
| mt37sth043e | m | Tubo de polietileno reticulado (PE-Xa), de 16 mm de diámetro exterior y 1,8 mm de espesor, SudoPex-A "STANDARD HIDRÁULICA", suministrado en rollos, según UNE-EN ISO 15875-2, con el precio incrementado el 20% en concepto de accesorios y piezas especiales. (material) | 1.000 | 2.09 | 2.09 |
| mo008 | h | Oficial 1ª fontanero. (mano de obra) | 0.032 | 22.74 | 0.73 |
| mo107 | h | Ayudante fontanero. (mano de obra) | 0.032 | 20.98 | 0.67 |
| % | % | Costes directos complementarios | 2 % | 3.53 | 0.07 |
|  |  | Costes directos |  |  | 3.60 |
