# Válvula de retención

- Propiedad del archivo: CYPE INGENIEROS, S.A.
- Formato: FIEBDC-3/2002
- Divisa: EUR
- Costes indirectos: 3.00 %
- IVA: 21.00 %

## I Instalaciones

### IF Fontanería

#### IFW Elementos

**IFW040** Ud Válvula de retención.
Válvula de retención, STH "STANDARD HIDRÁULICA", de 1/2", hembra-hembra, para roscar, PN=16 bar, con cuerpo de latón y temperatura de servicio desde -10°C (excluyendo congelación) hasta 90°C.
Incluye: Replanteo. Colocación. Conexionado y comprobación de su correcto funcionamiento.
Criterio de medición de proyecto: Número de unidades previstas, según documentación gráfica de Proyecto.
Criterio de medición de obra: Se medirá el número de unidades realmente ejecutadas según especificaciones de Proyecto.

| Código | Ud | Descripción | Rendimiento | Precio | Importe |
|---|---|---|---|---|---|
| mt37sth021a | Ud | Válvula de retención, STH "STANDARD HIDRÁULICA", de 1/2", hembra-hembra, para roscar, PN=16 bar, con cuerpo de latón y temperatura de servicio desde -10°C (excluyendo congelación) hasta 90°C. (material) | 1.000 | 8.52 | 8.52 |
| mt37www010 | Ud | Material auxiliar para instalaciones de fontanería. (material) | 1.000 | 1.40 | 1.40 |
| mo008 | h | Oficial 1ª fontanero. (mano de obra) | 0.161 | 22.74 | 3.66 |
| mo107 | h | Ayudante fontanero. (mano de obra) | 0.161 | 20.98 | 3.38 |
| % | % | Costes directos complementarios | 2 % | 16.96 | 0.34 |
|  |  | Costes directos |  |  | 17.30 |
