# Válvula de corte

- Propiedad del archivo: CYPE INGENIEROS, S.A.
- Formato: FIEBDC-3/2002
- Divisa: EUR
- Costes indirectos: 3.00 %
- IVA: 21.00 %

## I Instalaciones

### IF Fontanería

#### IFW Elementos

**IFW010** Ud Válvula de corte.
Válvula de esfera, Chicago "STANDARD HIDRÁULICA", para tubo de 16 mm de diámetro y 2 mm de espesor, para unión Press-fit con mordaza de prensar de perfil U, TH y RFz, con cuerpo de latón, mando de palanca de acero inoxidable, juntas de estanqueidad de EPDM, PN=6 bar y temperatura de servicio desde -10°C (excluyendo congelación) hasta 95°C.
Incluye: Replanteo. Colocación, conexionado y comprobación de su correcto funcionamiento.
Criterio de medición de proyecto: Número de unidades previstas, según documentación gráfica de Proyecto.
Criterio de medición de obra: Se medirá el número de unidades realmente ejecutadas según especificaciones de Proyecto.

| Código | Ud | Descripción | Rendimiento | Precio | Importe |
|---|---|---|---|---|---|
| mt37sth036a | Ud | Válvula de esfera, Chicago "STANDARD HIDRÁULICA", para tubo de 16 mm de diámetro y 2 mm de espesor, para unión Press-fit con mordaza de prensar de perfil U, TH y RFz, con cuerpo de latón, mando de palanca de acero inoxidable, juntas de estanqueidad de EPDM, PN=6 bar y temperatura de servicio desde -10°C (excluyendo congelación) hasta 95°C. (material) | 1.000 | 13.32 | 13.32 |
| mt37www010 | Ud | Material auxiliar para instalaciones de fontanería. (material) | 1.000 | 1.40 | 1.40 |
| mo008 | h | Oficial 1ª fontanero. (mano de obra) | 0.116 | 22.74 | 2.64 |
| mo107 | h | Ayudante fontanero. (mano de obra) | 0.116 | 20.98 | 2.43 |
| % | % | Costes directos complementarios | 2 % | 19.79 | 0.40 |
|  |  | Costes directos |  |  | 20.19 |
