# Filtro retenedor de residuos

- Propiedad del archivo: CYPE INGENIEROS, S.A.
- Formato: FIEBDC-3/2002
- Divisa: EUR
- Costes indirectos: 3.00 %
- IVA: 21.00 %

## I Instalaciones

### IF Fontanería

#### IFW Elementos

**IFW020** Ud Filtro retenedor de residuos.
Filtro retenedor de residuos, en Y, STH "STANDARD HIDRÁULICA", de 1/2", con cuerpo de latón, hembra-hembra, para roscar, PN=16 bar, con malla de acero inoxidable de 0,45 mm.
Incluye: Replanteo. Colocación. Conexionado y comprobación de su correcto funcionamiento.
Criterio de medición de proyecto: Número de unidades previstas, según documentación gráfica de Proyecto.
Criterio de medición de obra: Se medirá el número de unidades realmente ejecutadas según especificaciones de Proyecto.

| Código | Ud | Descripción | Rendimiento | Precio | Importe |
|---|---|---|---|---|---|
| mt37sth022a | Ud | Filtro retenedor de residuos, en Y, STH "STANDARD HIDRÁULICA", de 1/2", con cuerpo de latón, hembra-hembra, para roscar, PN=16 bar, con malla de acero inoxidable de 0,45 mm. (material) | 1.000 | 7.81 | 7.81 |
| mt37www010 | Ud | Material auxiliar para instalaciones de fontanería. (material) | 1.000 | 1.40 | 1.40 |
| mo008 | h | Oficial 1ª fontanero. (mano de obra) | 0.161 | 22.74 | 3.66 |
| mo107 | h | Ayudante fontanero. (mano de obra) | 0.161 | 20.98 | 3.38 |
| % | % | Costes directos complementarios | 2 % | 16.25 | 0.33 |
|  |  | Costes directos |  |  | 16.58 |
