# Contador de agua

- Propiedad del archivo: CYPE Ingenieros S.A.
- Formato: FIEBDC-3/2016
- Programa: Generador de precios de la construcción. CYPE Ingenieros, S.A.
- Fecha: 22/10/2024
- Divisa: EUR
- Costes indirectos: 3 %
- IVA: 21 %

## I Instalaciones

### IF Fontanería

#### IFC Contadores

**IFC090** Ud Contador de agua.
Contador de agua fría de lectura directa, de chorro simple, ETR-LOC "STANDARD HIDRÁULICA", caudal nominal 1,5 m³/h, de 8 dígitos, con conexiones roscadas macho de 1/2" de diámetro, racores de conexión, cuerpo del contador de latón estampado cromado y tapa protectora, temperatura máxima 30°C, presión máxima 10 bar.
Incluye: Replanteo. Colocación. Conexionado.
Criterio de medición de proyecto: Número de unidades previstas, según documentación gráfica de Proyecto.
Criterio de medición de obra: Se medirá el número de unidades realmente ejecutadas según especificaciones de Proyecto.

| Código | Ud | Descripción | Rendimiento | Precio | Importe |
|---|---|---|---|---|---|
| mt37sth050a | Ud | Contador de agua fría de lectura directa, de chorro simple, ETR-LOC "STANDARD HIDRÁULICA", caudal nominal 1,5 m³/h, de 8 dígitos, con conexiones roscadas macho de 1/2" de diámetro, racores de conexión, cuerpo del contador de latón estampado cromado y tapa protectora, temperatura máxima 30°C, presión máxima 10 bar. (material) | 1 | 46 | 46.000 |
| mt38www012 | Ud | Material auxiliar para instalaciones de calefacción y A.C.S. (material) | 1 | 2.1 | 2.100 |
| mo004 | h | Oficial 1ª calefactor. (mano de obra) | 0.429 | 22.74 | 9.755 |
| % | % | Costes directos complementarios | 2 % | 57.855 | 1.157 |
|  |  | Costes directos |  |  | 59.012 |
