# Llave de paso

- Propiedad del archivo: CYPE Ingenieros S.A.
- Formato: FIEBDC-3/2016
- Programa: Generador de precios de la construcción. CYPE Ingenieros, S.A.
- Fecha: 22/10/2024
- Divisa: EUR
- Costes indirectos: 3 %
- IVA: 21 %

## I Instalaciones

### IF Fontanería

#### IFI Instalación interior

**IFI008** Ud Llave de paso.
Válvula de esfera, Chicago "STANDARD HIDRÁULICA", para tubo de 16 mm de diámetro y 2 mm de espesor, para unión Press-fit con mordaza de prensar de perfil U, TH y RFz, con cuerpo de latón, mando de palanca de acero inoxidable, juntas de estanqueidad de EPDM, PN=6 bar y temperatura de servicio desde -10°C (excluyendo congelación) hasta 95°C.
Incluye: Replanteo. Conexión de la válvula a los tubos. Comprobación de su correcto funcionamiento.
Criterio de medición de proyecto: Número de unidades previstas, según documentación gráfica de Proyecto.
Criterio de medición de obra: Se medirá el número de unidades realmente ejecutadas según especificaciones de Proyecto.

| Código | Ud | Descripción | Rendimiento | Precio | Importe |
|---|---|---|---|---|---|
| mt37sth036a | Ud | Válvula de esfera, Chicago "STANDARD HIDRÁULICA", para tubo de 16 mm de diámetro y 2 mm de espesor, para unión Press-fit con mordaza de prensar de perfil U, TH y RFz, con cuerpo de latón, mando de palanca de acero inoxidable, juntas de estanqueidad de EPDM, PN=6 bar y temperatura de servicio desde -10°C (excluyendo congelación) hasta 95°C. (material) | 1 | 13.32 | 13.320 |
| mt37www010 | Ud | Material auxiliar para instalaciones de fontanería. (material) | 1 | 1.4 | 1.400 |
| mo008 | h | Oficial 1ª fontanero. (mano de obra) | 0.116 | 22.74 | 2.638 |
| mo107 | h | Ayudante fontanero. (mano de obra) | 0.116 | 20.98 | 2.434 |
| % | % | Costes directos complementarios | 2 % | 19.792 | 0.396 |
|  |  | Costes directos |  |  | 20.188 |

## Recursos

**mt37sth036a** Ud Válvula de esfera
Datos técnicos: Coste energético 594.693 MJ; Emisión de CO2 42.165 kg
Residuos:
- embalaje: re150101 Envases de papel y cartón. (componente de residuo); rendimiento 0.072 kg; Código LER 15 01 01; Masa del elemento 1 kg; Volumen 0.001333 m3
