# Válvula mezcladora termostática

- Propiedad del archivo: CYPE Ingenieros S.A.
- Formato: FIEBDC-3/2016
- Programa: Generador de precios de la construcción. CYPE Ingenieros, S.A.
- Fecha: 22/10/2024
- Divisa: EUR
- Costes indirectos: 3 %
- IVA: 21 %

## I Instalaciones

### IF Fontanería

#### IFW Elementos

**IFW085** Ud Válvula mezcladora termostática.
Válvula mezcladora termostática para regulación de la temperatura entre 30°C y 50°C, "STANDARD HIDRÁULICA", presión máxima 10 bar, temperatura máxima 90°C, con corte del circuito de agua caliente en el caso de no suministro de agua fría, conexiones roscadas macho de 1/2" de diámetro y válvula antirretorno.
Incluye: Replanteo. Colocación. Conexionado y comprobación de su correcto funcionamiento.
Criterio de medición de proyecto: Número de unidades previstas, según documentación gráfica de Proyecto.
Criterio de medición de obra: Se medirá el número de unidades realmente ejecutadas según especificaciones de Proyecto.

| Código | Ud | Descripción | Rendimiento | Precio | Importe |
|---|---|---|---|---|---|
| mt37sth099a | Ud | Válvula mezcladora termostática para regulación de la temperatura entre 30°C y 50°C, "STANDARD HIDRÁULICA", presión máxima 10 bar, temperatura máxima 90°C, con corte del circuito de agua caliente en el caso de no suministro de agua fría, conexiones roscadas macho de 1/2" de diámetro y válvula antirretorno, para instalar en superficie. (material) | 1 | 85.61 | 85.610 |
| mt37www010 | Ud | Material auxiliar para instalaciones de fontanería. (material) | 1 | 1.4 | 1.400 |
| mo008 | h | Oficial 1ª fontanero. (mano de obra) | 0.215 | 22.74 | 4.889 |
| mo107 | h | Ayudante fontanero. (mano de obra) | 0.215 | 20.98 | 4.511 |
| % | % | Costes directos complementarios | 2 % | 96.410 | 1.928 |
|  |  | Costes directos |  |  | 98.338 |
